# Gärtnerische Arbeiten
Angebotsaufforderung (GAEB DA XML 3.2, DA83)
Projekt: Vertiefer07
Währung: EUR
Erstellt mit: GXML Toolbox V3.3 R20230829, iTWO_64 V24.0.454, 09.01.2026

## H080 Wege und Plätze 09.01.2026
Datum: 09.01.2026

*Hinweis: A) ALLGEMEINE VORBEMERKUNGEN FÜR EINHEITSPREISABKOMMEN (EPA)*
A) ALLGEMEINE VORBEMERKUNGEN FÜR EINHEITSPREISABKOMMEN (EPA)

A1) ALLGEMEINES

In den Positionen dieses Leistungsverzeichnisses sind häufig wiederkehrende Reparaturarbeiten beschrieben.

Dem Einheitspreisabkommen liegen die "Zusätzliche Vertragsbedingungen für die Ausführung von Bauleistungen (Z-VOB/B)" der Covivio Immobilien GmbH, zurzeit Stand Dezember 2025 zugrunde. Für sich auf dieses EPA beziehende Einzelaufträge (Leistungsabrufe) gelten diese Vertragsbedingungen in jedem Einzelfall als vereinbart. Sofern zukünftig als Ersatz für die aktuell gültigen Z-VOB/B mit dem Auftragnehmer (AN) neue Z-VOB/B vereinbart werden, gelten für nach Gültigkeitsbeginn der neuen Z-VOB/B beauftragte Leistungen ausschließlich die neuen Z-VOB/B.

Für nach diesem Einheitspreisabkommen ausgeführte Leistungen gelten, ergänzend zur den jeweiligen Leistungsbeschreibungen der einzelnen Positionen, bei evtl. Widersprüchen in nachfolgend genannter Reihenfolge, folgende Bedingungen:

1. diese “allgemeine Vorbemerkungen für Einheitspreisabkommen“ (A)
2. die sich anschließenden “allgemeine technische Vorbemerkungen“ (B)
3. die sich anschließenden “besondere technische Vorbemerkungen“ (für dieses Gewerk) (C)
4. die “Zusätzliche Vertragsbedingungen für die Ausführung von Bauleistungen Z-VOB/B“
5. Baustellenordnung nebst Anlage(n) der Covivio Immobilien GmbH in der jeweils gültigen Fassung

Mit Unterzeichnung des EPA erklärt der AN, dass von ihm sämtliche gesetzlichen, behördlichen und berufsgenossenschaftlichen Auflagen erfüllt werden, die zur Ausführung der im EPA beschriebenen Leistungen erforderlich sind.

Es dürfen nur solche Materialien verwendet werden, über die der AN das uneingeschränkte Eigentumsrecht besitzt und die vollkommen frei von Rechten Dritter sind.

Für die Ausführung der Arbeiten ist Fachpersonal in ausreichender Zahl einzusetzen.
Hierbei ist darauf zu achten, dass für die Ausführung sämtlicher Arbeiten unsere Baustellenordnung in der jeweils gültigen Fassung zu beachten ist, die dem ausführenden Fachpersonal in geeigneter Form zur Kenntnis zu geben ist.

Der Einsatz von Subunternehmern ist bei Kleinreparaturen grundsätzlich nicht erlaubt.

A2) KUNDENDIENST

Die Arbeiten werden in bewohnten Häusern ausgeführt.

Der Auftraggeber (AG) erwartet vom AN tatkräftige Unterstützung bei den Bemühungen, berechtigten Mieterwünschen zu entsprechen. Dazu gehören insbesondere folgende Verpflichtungen:

1) Alle Handwerker/Mitarbeiter des AN haben die Verpflichtung, Kunden (Mietern) höflich und hilfsbereit zu begegnen. In Gesprächen mit den Mietern ist das Bemühen von Covivio Immobilien, um einen verbesserten Kundendienst herauszustellen.

2) Die Mieter sind rechtzeitig vor Durchführung der Reparaturarbeiten zu verständigen, ggf. durch Aushang im Treppenhaus oder auch individuelle Terminvereinbarung mit dem einzelnen Mieter.

3) Reparaturen sind sofort, spätestens innerhalb von 2 Arbeitstagen nach Beauftragung, durchzuführen. Sofern die Frist aus Gründen, die der AN nicht zu vertreten hat, nicht einzuhalten ist, ist der AG unverzüglich zu unterrichten.

4) Soweit persönliche Schutzausstattung (PSA) erforderlich ist, hierzu zählen auch Artikel zur Wahrung der Notwendigkeiten im Rahmen eines erhöhten Infektionsschutzes, sind diese entsprechend den gesetzlichen Anforderungen bzw. der situativen Notwendigkeit immer einzusetzen.

5) Möbel und sonstiges Mietereigentum, Bodenflächen und angrenzende Bauteile etc. im Bereich der auszuführenden Arbeiten sind durch Folie, evtl. Schaltafeln oder Ähnliches zu schützen.

A3) PREISE

Die, für die Ausführung von Leistungen nach diesem EPA, hier festgeschriebenen Preise gelten für Reparaturarbeiten bis zum Rechnungsbetrag von höchstens 2.500, -- EURO ausschl. Mehrwertsteuer je Einzeleinzelfall.

Soweit und sobald Überschreitungen absehbar sind, ist hierüber der Abteilung Einkauf des AG ein schriftliches Angebot einzureichen und eine gesonderte Vereinbarung zu treffen.

In den Einheitspreisen sind sämtliche Kosten, wie Lohn-, Material- und Nebenkosten, hierzu gehören auch erforderliche Hygieneschutzartikel, enthalten, insbesondere auch:

1) Koordination / Terminabsprache(n) mit dem(den) Mieter(n) / Kundenbetreuer(n) / Bauleiter(n)

2) sämtliche Fahrt- und Transportkosten,

3) sämtliche tariflichen Zulagen wie z.B. Schmutz- und Staubzulagen, Zulagen für ekelerregende
Arbeiten etc.,

4) die Gestellung, Vorhaltung und spurlose Entfernung aller erforderlichen Gerüste und Absperrungen (ggf. auch Warnschilder) bis zu einer Höhe der Arbeitsbühne von 2 m; die Mitbenutzung der Gerüste ist allen mit Reparaturarbeiten beschäftigten Firmen kostenlos zu gestatten,

5) Befestigungsmittel aller Art; Hilfsstoffe wie Nägel, Bindedraht und Kleinmaterial sowie alle Baustoffe, die zur kompletten Erstellung der Leistung erforderlich sind,

6) die Abdeckung von Einrichtungsgegenständen zum Schutz vor Beschädigung und Verschmutzung

7) das, ggf. tägliche, Säubern der Arbeitsstelle; hierzu gehört auch die Beseitigung von Verunreinigungen des Treppenhauses und/oder der Hauszuwegungen,

8) der Ausbau und Abtransport sowie die ordnungsgemäße Entsorgung, einschließlich Kippgebühren, sämtlichen Bauschutts und aller alter, schadhafter Teile. Teile, für die sich der AG eine generelle oder einzelfallbezogene Prüfung vorbehalten hat, sind bis zu diesem Zeitpunkt, längstens jedoch für die Dauer von 10 Wochen, vom AN vorzuhalten und dürfen erst danach entsorgt werden.

9) Alle weiteren Nebenleistungen, die zur Erfüllung der in den Leistungspositionen beschriebenen Hauptleistungen, unter Beachtung aller einschlägigen Vorschriften, erforderlich sind, im EPA aber nicht gesondert aufgeführt sind.

Erforderliche Zusatzleistungen, die in den nachfolgenden Leistungspositionen nicht enthalten sind, sind der Abteilung Einkauf des AG möglichst vor Ausführung zur Genehmigung aufzugeben und bei Rechnungslegung mit einem "Z" zu kennzeichnen. Die Preise für derartige Zusatzleistungen sind auf der Kalkulationsbasis der Einheitspreise zu kalkulieren. Diese Z-Positionen sind so ausreichend und umfassend zu beschreiben, dass sowohl eine sachlich-fachliche als auch eine kalkulatorische Nachprüfung durch den AG gewährleistet ist, hierzu gehört insbesondere die Angabe der verfahrenen Stunden.

Die Einheitspreise des EPA sind Nettopreise. Sie gelten zuzüglich der zum jeweiligen Leistungserbringungszeitpunkt gültigen Mehrwertsteuer.

A4) ABRECHNUNG

Eine evtl. vorhandene Position “An-/Abfahrtpauschale“ darf grundsätzlich nur einmal pro Auftrag berechnet werden, auch wenn mehrere Anfahrten (auch an verschiedenen Tagen) erforderlich sind. Sollten mehrere Anfahrten aus Gründen erforderlich sein, die ausschließlich der AG oder der Mieter zu vertreten hat, sind diese besonders zu begründen und als Z Position zu kennzeichnen (ggf. Mieterbelastung).

Grundsätzlich gilt, dass dies immer dann der Fall ist, wenn die erneute Anfahrt sich auf einen durch Covivio (hierzu gehören auch ihre Mieter) zu vertretenden Fehler oder Fehlverhalten begründet. Hier beispielhaft aufgelistet, wann dies der Fall ist:

-  Die Auftragsbeschreibung der Covivio ist falsch (z.B. WC reparieren  aber es ist eigentlich die Dusche oder der Speicher) und die erforderlichen Arbeiten können zu diesem Zeitpunkt nicht ausgeführt werden (fehlendes Material, nicht dafür qualifizierter Mitarbeiter).
-  Die Auftragserteilung wird (nach Rücksprache mit der Covivio) um zusätzliche nicht vorhersehbare Aufgaben erweitert, die sich aus der Situation vor Ort ergaben und eine Materialbeschaffung, über das typische Standardmaterial hinaus, notwendig machen.
-  Das Fabrikat, welches erneuert werden muss, ist kein von der Covivio vorgegebenes Standardfabrikat und kann auch nicht durch ein solches Standardfabrikat ersetzt werden, daher aufgrund zusätzlicher Materialbeschaffung erneute An- und Abfahrt.
-  Ein vereinbarter, feststehender Termin wird ohne Absage vom Mieter nicht eingehalten (hier mit eingeschlossen sind vergebliche An- und Abfahrten im Zuge von vereinbarten Wartungsterminen).
-  Analog dazu: vereinbarter, feststehender Termin ist gegeben und Mieter lässt nach dem Öffnen der Tür den Monteur trotzdem nicht in die Wohnung.

Jedwede sonstige Mehrfachanfahrt im Verantwortungsbereich des Auftragnehmers begründet keinen zusätzlichen Vergütungsanspruch. Dies ist insbesondere z.B. immer dann der Fall, wenn typisches Standardmaterial oder die von Covivio vorgegebenen Standardprodukte nicht auf dem Monteurfahrzeug verfügbar sind.

Im Zusammenhang mit dem im Einheitspreisabkommen genannten Stichwort „Siedlungsbereich“ bitten wir nachfolgende Präzisierung zu beachten.

Bei mehreren zusammenhängenden Aufträgen am selben Tag, im gleichen Gebäude oder in benachbarten Gebäuden bis zu einer Entfernung von 300m Fußweg vom ersten Auftrag entfernt (von Haustür zu Haustür), dürfen keine weiteren Anfahrten  über die erste(n) hinaus - abgerechnet werden. Einzige Ausnahme bildet eine erneute Anfahrt zu einem späteren Zeitpunkt. Beispiel: 1. Auftrag von 07:30  09:45 Uhr und 2. Auftrag von 13:15  15:30 Uhr. Die Notwendigkeit einer 2. An- und Abfahrts-Position ist im Kommentarfeld der HWK-Gutschrift kurz zu begründen. Objekte welche weiter als 300m Fußweg entfernt liegen, sind hiervon nicht betroffen.

Für alle Regel-Aufträge (die nicht zu den vorgenannten Sonderfällen zählen) behält die in den Einheitspreisabkommen festgelegte Wertgrenze für die Berechnung der An- und Abfahrtsposition ihre Gültigkeit.

Soweit im Rahmen eines Auftrags zwei oder mehr Positionen dieses EPA ausgeführt werden, die gleichartige (identische) Teilleistungen überlappend enthalten, darf lediglich eine dieser Positionen in vollem Umfang abgerechnet werden. Die zweite bzw. weitere Positionen sind dann mit einem Anteiligen Preis als Z-Position in Rechnung zu stellen

Maßgebend für die Abrechnung ist das nach Fertigstellung der Arbeiten durch den AN zu nehmende Aufmaß, mindestens der Arbeitsbericht des Monteurs, sowie die Bestätigung des Mieters bzw. bei Leerwohnungen die Bestätigung des zuständigen Kundenbetreuers/Bauleiters, dass die Leistungen durchgeführt wurden.

Das testierte Aufmaß bzw. die Bestätigung/ Monteurbericht ist vom AN mit der Schlussrechnung einzureichen. Ausgenommen hiervon sind Vorgänge, die über unsere Handwerkerkopplung (HWK) abgerechnet werden; in diesen Fällen sind die Aufmaße/Bestätigungen/Monteurberichte vom AN, im Rahmen der gesetzlichen Vorschriften, vorzuhalten und, auf Verlangen des AG, jederzeit innerhalb von 7 Kalendertagen zur Prüfung einzureichen.

Der AG ist berechtigt, jederzeit ein gemeinsames Aufmaß zu verlangen.

A5) Handwerkerkopplung (HWK)

Sofern AN und AG sich auf die Nutzung der HWK des AG verständigt haben, sind nachfolgende Punkte zusätzlich zu beachten:

1) Mittels der HWK erteilte Aufträge sind unverzüglich, spätestens innerhalb von 24 Stunden anzunehmen.

2) Sofern Aufträge nicht angenommen werden, z.B. aus Termingründen, Kapazitätsgründen oder fachlicher „nicht Zuständigkeit“ ect. sind diese innerhalb der gleichen Frist in der HWK abzulehnen. Hierbei ist immer der korrekte Ablehnungsgrund (gemäß der vorgegebenen Vorschläge) sowie ggf. eine weiterführende Bemerkung anzugeben.

3) Mit Mietern ggf. vereinbarte Ausführungstermine sind in das vorgesehene Feld einzutragen.

4) Nach Fertigstellung der Arbeiten ist der Fertigstellungstermin (im Sinne des UStG) spätestens am übernächsten Werktag in der HWK einzutragen.

5) Die Abrechnung der Leistung erfolgt in diesen Fällen ebenfalls über die HWK und ist zeitnah nach Fertigstellung dort durchzuführen.

A6) Nachhaltigkeit

Als eines der führenden Wohnungsunternehmen sehen wir uns mit unseren Partnern in der Verantwortung im Thema Nachhaltigkeit: Es ist unsere Pflicht, Wirtschaftlichkeit, Umweltverträglichkeit und Lebensqualität miteinander in Einklang zu bringen. Dazu gehört selbstverständlich auch, das Klima zu schützen, Ressourcen effizient zu nutzen und den Menschen ein angenehmes Lebensumfeld zu gestalten. Dazu möchten wir beitragen, mit unserem Denken und Handeln, mit den verwendeten Produkten und Lösungen. Dabei geben wir innerhalb unserer EPAs dementsprechend umweltverträgliche Produkte als Standard vor und verweisen auf die sachgemäße Handhabung und Entsorgung im Rahmen der von uns beauftragten Arbeiten.

A7) SONSTIGES

Die in diesen Bedingungen festgelegten Pflichten hat der AN jedem Dritten aufzuerlegen, dessen er sich zur Erfüllung dieser Pflichten bedient.

Die Einheitspreisabkommen dürfen weder ganz noch teilweise in irgendeiner Form Dritten entgeltlich oder unentgeltlich zugänglich gemacht werden.

*Hinweis: B) ALLGEMEINE TECHNISCHE VORBEMERKUNGEN FÜR EINHEITSPREISABKOMMEN*
B)  ALLGEMEINE TECHNISCHE VORBEMERKUNGEN FÜR
EINHEITSPREISABKOMMEN

B1) ALLGEMEINES

Für Lieferung und Ausführung gelten neben dem Leistungsverzeichnis:

1. die neuesten DIN-Vorschriften, VDE- und VDI-Richtlinien

2. die Vorschriften der zuständigen Behörden (z.B. Bauaufsicht, Gewerbeaufsicht, Brandverhütung, TÜV, Berufsgenossenschaften und Versorgungsbetriebe,

3. die Bestimmungen der Gerüstbauordnung

4. Die Festlegungen des jeweiligen Werkstoffherstellers. Die Werkstoffe müssen den geforderten Bedingungen der Leistungsbeschreibung entsprechen.

B2) FACHSPEZIFISCHE NACHWEISE

Fachspezifische Nachweise, z.B. für den Umgang mit Asbest, PAK, und dergleichen, sind auf Anforderung des (AG) jederzeit und umgehend zu erbringen

Bei wesentlichen Änderungen z.B. Ausscheiden eines befähigten Mitarbeiters oder Auslaufen eines befristeten Nachweises (z.B. Schweißnachweis) ist der AN verpflichtet dies unverzüglich beim (AG) schriftlich anzuzeigen und ggf. angebotene Aufträge abzulehnen. Ebenso sind die jeweils gültigen Unfallverhütungsvorschriften zu beachten und unbedingt einzuhalten.

B3) GEBÄUDESCHÄDEN

Falls dem AN bei der Durchführung von Reparaturarbeiten weitere Gebäudeschäden bekannt werden (auch an anderen Gewerken), so hat er dem zuständigen Kundenbetreuer oder Bauleiter des AG hierüber umgehend zu unterrichten.

B4) LAGER- UND ABSTELLFLÄCHEN

Die Errichtung von Lager- und Arbeitsplätzen ist mit der jeweiligen Bauleitung vorher abzustimmen.

Baustoffe und Bauteile dürfen nicht in den Treppenhäusern und/oder auf anderen Verkehrsflächen gelagert werden.

Bauschutt darf grundsätzlich nicht im Gebäude gelagert werden.

B5) BEDINGUNGEN FÜR DIE ENTSORGUNG VON ABFÄLLEN

Der AN ist verpflichtet, die beim AG anfallenden Abfälle ordnungsgemäß und sofort zu entsorgen. Zu diesem Zweck hat er die einschlägigen Gesetze, Verordnungen und sonstigen öffentlich-rechtlichen Vorschriften z.B. das Kreislaufwirtschafts- und Abfallgesetz - einzuhalten. Eine Zwischenlagerung von Abfällen ist nicht gestattet.

Sollten die für den Transport und die Entsorgung erforderliche Genehmigungen erlöschen, ist dies dem AG unverzüglich schriftlich mitzuteilen. Mit Übernahme der Abfälle durch den AN gehen Eigentum, Gefahr, Verkehrssicherungspflicht und öffentlich-rechtliche Verantwortung auf diesen über.

Der AG behält sich vor, zu prüfen, ob der AN seinen Pflichten nachgekommen ist. Hierzu kann der AG Einsicht nehmen in die vom AN nach öffentlich-rechtlichen Vorschriften zu führenden Nachweisbücher und in den Genehmigungsbescheid der angefahrenen Abfallentsorgungsanlage, dessen Vorlage der AN zu bewirken hat.

Der AN hat zur Abdeckung aller - sowohl seiner als auch die des AG sich aus der Abfallbeseitigung ergebenden Haftungsrisiken unter Einschluss des Gewässerschäden-Haftungsrisikos auf seine Kosten eine Haftpflichtversicherung in ausreichender Höhe für Personen-, Sach- und Vermögensschäden abzuschließen und dem AG den Abschluss auf Verlangen nachzuweisen. Diese Regelung lässt die Haftung des AN unberührt

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7 SCHADSTOFFE. INSBESONDERE ASBEST

Bekanntlich wurde bis in die 1990er Jahre hinein Asbest als bevorzugter Baustoff bei Errichtung von Gebäuden verwendet. Asbest war nicht nur als Baustoff in Beton eingebunden. Er fand auch Verwendung z. B. in speziellen Klebern für Fliesen oder anderen Bodenbelägen oder in den zu verwendeten Bauteilen selbst.
Wir gehen davon aus, dass Ihnen als Handwerksfirma zwar grundsätzlich die abstrakte Gefahr einer Asbestkontamination bewusst ist, möchten Sie jedoch nochmals in Bezug auf den Umgang mit Asbest sensibilisieren.
Bei sämtlichen Arbeiten an Asbestprodukten, wie z. B. bohren, sägen, schneiden oder herausreißen, können Asbestfasern freigesetzt werden, die, bei ungesichertem Umgang, im schlimmsten Falle zu einer schweren Lungenerkrankung der tätigen Personen, also auch Ihren Mitarbeitern, führen können.
Aus diesem Grunde hat der Gesetzgeber auch gemäß TRGS 519 (Technische Regeln für Gefahrstoffe) verfügt, dass nur zugelassene Fachbetriebe, die über die entsprechende Sachkunde verfügen, asbesthaltige Materialien entfernen und entsorgen dürfen.
Bei sämtlichen Arbeiten ist daher immer kritisch zu prüfen, ob Bauteile Asbest enthalten könnten und im Verdachtsfall, vor Ausführung von Arbeiten, unsere Bauleitung zu Rate zu ziehen, um mögliche Gesundheitsgefährdungen Ihrer Mitarbeiter und unserer Mieter zu verhindern.

*Hinweis: C) GEWERKESPEZIFISCHE VORBEMERKUNGEN*
C)  GEWERKESPEZIFISCHE  VORBEMERKUNGEN

1.  Allgemeines

        1.  Bei Erdarbeiten sind im Angebotspreis die Bodenklassen 1-5 nach
  DIN 18300, zu berücksichtigen wenn die
  Bodenklasse nicht besonders erwähnt ist.

        2.  Alle Arbeiten sind nach Plan und Angabe auszuführen. Besondere
  Aufmerksamkeit ist auf die Einhaltung der Grenzen zu legen. Grenzvermarkungen sind, soweit notwendig, mit Pfählen zu
  markieren und diese bis zur Fertigstellung der Arbeiten zu sichern.

        3.  Leistungen die nach Fertigstellung nachträglich nur schwer nachvollziehbar sind, sind fotografisch zu dokumentieren.
  Wir behalten uns vor die Leistung nicht zu vergüten wenn kein Nachweis vorliegt.

3.  Wegebau und Steinarbeiten

        1.  Auskofferungen sind in der erforderlichen Tiefe herzustellen. Die Koffersohle ist, wie die Oberfläche der Wege, mit dem erforderlichen Längs- und Quergefälle herzustellen und zu verdichten; entsprechend ist bei Randsteinen, Sandkästen, Rohrleitungsgräben u. a. zu verfahren

  Alle Schichtmaße sind Fertigmaße.

  Reststellen in Steinabschlußdecken sind aus dem vorgeschriebenen
  Material herzustellen. Die Verwendung von Kleinpflaster ist nur mit
  Zustimmung des Auftraggebers zulässig.

4.  Saat- und Pflanzgut

        1.  Grassaatgut muß die beste handelsübliche Reinheit und Keimfähigkeit besitzen. Pflanzen sind nach den Bestimmungen des "Bundes deutscher Baumschulen" in der Güteklasse A zu liefern. Die vorgeschriebenen Grundmaße müssen eingehalten werden.

*Hinweis: Allgemeiner Hinweis*
Die nachfolgenden aufgeführten Positionen sind für Reperatur- und Erweiterungsarbeiten im Bestand der Covivio vorgesehen.
Hierdurch ergeben sich lediglich Kleinflächen im Bereich Pflasterarbeiten sowie den übrigen Arbeiten.

### Bereich 01 Wege-Plätze

#### Abschnitt 01.01 Transport und Wegekosten

**01.01.0010 An- und Abfahrt**
*** Pauschalposition
*** Bedarfsposition ohne GB
An- und Abfahrt inkl. Bereitstellung eines LKW, Mieteransprache, Wartezeit, während der normalen Geschäftszeit an Werktagen einschl. Samstag.
Diese Position wird nur einmal pro Auftrag vergütet, auch dann, wenn mehrmaliges Anfahren erforderlich ist.
Diese Pauschale gilt nur bei Abrechnungswerten bis 500,- EURO (ohne MwSt.).
Menge: 1,000 psch

**01.01.0020 Transport durch Haus**
*** Bedarfsposition ohne GB
Zulage für Materialtransport durch Hausflure
oder Keller per Hand (Abbruch / Lieferung)
Menge: 1,000 m³

**01.01.0030 Verkehrssicherung (Absperrung) errichten und vorhalten**
*** Bedarfsposition ohne GB
Errichtung, Vorhalten, Warten und Beseitigen einer Verkehrs- sicherungsabsperrung nach Wahl des AN bis zu einer Woche für Vorhaltezeiten durch Reparaturarbeiten Dritter oder auf Weisung ders AG bei Unfallgefahr.
Absperrungen in Form von Baken, Mobilzaun oder ähnlichem (kein Absperrband).
Diese Verkehrssicherung ist fotografisch zu dokumentiern und die Fotos der Rechnung beizufügen.
Menge: 1,000 m

**01.01.0040 Verkehrssicherung (Absperrung) vorhalten**
*** Bedarfsposition ohne GB
Zulage zur Position 1.1.30 für das zusätzliche Vorhalten der Verkehrssicherung für mehr als eine Woche bei Reparaturarbeiten durch Dritte.
Preis pro Meter/Woche.
Menge: 1,000 m

**01.01.0050 Bauzaun errichten**
*** Bedarfsposition ohne GB
Absperrungen von Geh-, Fahr- und Parkplatzflächen sowie Grünflächen und Gebäuden bei Unfallgefahren mit Bauzaun nach Wahl des AN, für eine Vorhaltezeit bis zu max. 1 Monat, einschließlich Errichtung, einschließlich ggf .erforderlicher Beleuchtung gemäß aktuell geltenden UVV und RSA und anderen geltenden Vorschriften, Wartung und Beseitigung und der notwendigen Gefahrenbeschilderung. Max. 30 Meter.
Diese Verkehrssicherung ist fotografisch zu dokumentiern und die Fotos der Rechnung beizufügen.

Erstellung nur nach ausdrücklicher Anweisung des AG !!!
Menge: 1,000 m

**01.01.0070 Bauzaun länger vorhalten -als Zulage-**
*** Bedarfsposition ohne GB
Zulage zur Position 01.01.0050 für das zusätzliche / länger Vorhalten eines Bauzaunes einschl. der ggf. errichteten Beleuchtung bis zu einer Länge von 30 m. Preis pro Meter/Woche.
Über eine eventuelle Verlängerung der Vorhaltezeit ist der zuständige Bauleiter rechtzeitig zu unterrichten.
Menge: 1,000 mWo

#### Abschnitt 01.02 Abbrucharbeiten

**01.02.0010 Plattenbelag aufnehmen und zwischenlagern**
*** Bedarfsposition ohne GB
Plattenbelag aus Betonplatten aller Art aufnehmen und sicher zwischenlagern.
Menge: 1,000 m²

**01.02.0020 Betonpflaster aufnehmen und zwischenlagern**
*** Bedarfsposition ohne GB
Betonpflaster oder Verbundpflaster aller Art aufnehmen und sicher zwischenlagern.
Menge: 1,000 m²

**01.02.0025 Natursteinbelag aufnehmen und zwischenlagern**
*** Bedarfsposition ohne GB
Wegebelag aus Naturstein aller Art aufnehmen und sicher zwischenlagern.
Menge: 1,000 m²

**01.02.0030 Plattenbelag aufnehmen und entsorgen**
*** Bedarfsposition ohne GB
Plattenbelag aus Betonsteinplatten aller Art aufnehmen, laden und entsorgen.
Menge: 1,000 m²

**01.02.0040 Betonpflaster aufnehmen und entsorgen**
*** Bedarfsposition ohne GB
Betonpfaster oder Verbundpflaser aller Art aufnehmen, laden und entsorgen.
Menge: 1,000 m²

**01.02.0050 Natursteinbelag aufnehmen und entsorgen**
*** Bedarfsposition ohne GB
Wegebelag aus Naturstein aller Art aufnehmen, laden und entsorgen.
Menge: 1,000 m²

**01.02.0060 Hochbordstein aufnehmen und entsorgen**
*** Bedarfsposition ohne GB
Hochbordsteine aller Art inkl. Betonfundament aufnehmen, laden und entsorgen.
Menge: 1,000 m

**01.02.0070 Kantenstein aufnehmen und entsorgen**
*** Bedarfsposition ohne GB
Kantensteine (bis 8cm Stärke und bis 40cm Höhe)
inkl. Betonfundament aufnehmen, laden und entsorgen.
Menge: 1,000 m

**01.02.0080 Blockstufe aufnehmen und entsorgen**
*** Bedarfsposition ohne GB
Blockstufe aus Beton oder Naturstein aller Art aufnehmen, laden und entsorgen.
Menge: 1,000 m

**01.02.0100 Bituminöse Wegebeläge aufnehmen und entsorgen**
*** Bedarfsposition ohne GB
Bituminöse Wegebeläge aufbrechen und aufnehmen, ggf. einschließlich Unterlage aus Hochofenschlacke, auch unsortiert, Aufbruchgut und Unterbau getrennt laden und entsorgen.
Menge: 1,000 m³

**01.02.0110 Aufbauten abreißen und entsorgen**
*** Bedarfsposition ohne GB
Aufbauten (z.B. Gartenlauben) aller Art, vorwiegend aus Holz abreißen, laden und entsorgen.
Menge: 1,000 m³

**01.02.0120 Betonfundamente ausbauen und entsorgen maschinell**
*** Bedarfsposition ohne GB
Betonfundamente o. Mauerwerk aller Art aus dem  Boden mit Maschineneinsatz lösen, laden und entsorgen. Löcher mit geeignetem Material verfüllen und verdichten.
Menge: 1,000 m³

**01.02.0130 Betonfundamente ausbauen und entsorgen von Hand**
*** Bedarfsposition ohne GB
Betonfundamente o. Mauerwerk aller Art aus dem  Boden per Hand lösen, laden und entsorgen. Löcher mit geeignetem Material verfüllen und verdichten.
Menge: 1,000 m³

**01.02.0140 Palisaden ausbauen und entsorgen, unbelastetes Holz**
*** Bedarfsposition ohne GB
Palisaden aus Rundhölzern oder Schwellen einschl. Fundamente aller Art abbrechen, laden und entsorgen. Löcher oder Gräben verfüllen und verdichten.

Hier: für unbelastetes Holz
Menge: 1,000 m³

**01.02.0150 Palisaden ausbauen und entsorgen, belastetes Holz**
*** Bedarfsposition ohne GB
Palisaden aus Rundhölzern oder Schwellen einschl. Fundamente aller Art abbrechen, laden, zu einer geeigneten Deponie fahren und entsorgen. Löcher oder Gräben verfüllen und verdichten.

Hier: für belastetes Holz, einschließlich Entsorgungsnachweise.
Menge: 1,000 m³

**01.02.0160 Geländesicherungen aus Beton entsorgen**
*** Bedarfsposition ohne GB
Geländeabsicherungen (Winkel oder Palisaden) aus Beton aller Art einschl. Fundamente aller Art abbrechen, laden und entsorgen. Löcher oder Gräben mit geeignetem Material verfüllen und verdichten.
Menge: 1,000 m³

**01.02.0170 Grundstücksmauern ausbauen und entsorgen**
*** Bedarfsposition ohne GB
Grundstücksmauern aller Art einschl. Fundamente aller Art aufnehmen, laden und entsorgen. Löcher oder Gräben mit geeignetem Material verfüllen und verdichten.
Menge: 1,000 m³

**01.02.0180 Entwässerungsrinnen aufnehmen und entsorgen**
*** Bedarfsposition ohne GB
Entwässerungsrinnen aller Art aufnehmen, laden und entsorgen. Löcher oder Gräben verfüllen und verdichten.
Eventuelle offene Anschlussleitungen sind zu verschliessen.
Menge: 1,000 m

**01.02.0190 Entwässerungsrohre aufnehmen und entsorgen**
*** Bedarfsposition ohne GB
Entwässerungsleitungen aller Art aufnehmen, laden, zu einer geeigneten Deponie fahren und entsorgen (Alle notwendigen Erdarbeiten werden gesondert vergütet).
Eventuelle offene Anschlussleitungen sind zu verschliessen.
Menge: 1,000 m

**01.02.0210 Abläufe ausbauen und entsorgen**
*** Bedarfsposition ohne GB
Abläufe aller Art aus Verkehrsflächen inkl. Abdeckung und Einsätze aller Art aufnehmen, laden und entsorgen. Löcher oder Gräben mit geeignetem Material verfüllen und verdichten.
Eventuelle offene Anschlussleitungen sind zu verschliessen.
Menge: 1,000 St

#### Abschnitt 01.03 Erdarbeiten

*Hinweis: Hinweis zu den nachfolgenden Positionen*
Die in Zusammenhang mit diesem EPA beauftragten Leistungen dienen dem Ersatz beschädigter Leitungen oder um Veränderungen im Bestand durchzuführen. Daher ist bei der Durchführung von Erdarbeiten vom AN der besondere Aufwand zum Schutz von Bestandsleitungen aller Art oder Außenabdichtungen von Gebäuden zu berücksichtigen und wird nicht gesondert vergütet.
Der evtl. erforderliche Verbau der Gruben ist in den Einheitspreisen enthalten.

**01.03.0010 Schutt und Unrat entsorgen**
*** Bedarfsposition ohne GB
Schutt und Unrat aufnehmen, laden und entsorgen.
hier: für Mischabfälle
Der Rechnung ist eine Fotodokumentation beizufügen.
Menge: 1,000 m³

**01.03.0020 Gräben für Entwässerung bis 1,25 m tiefe erstellen**
*** Bedarfsposition ohne GB
Erstellung und Sicherung von Gräben für Entwässerungsleitungen, Aushub seitlich lagern. Zur Verlegung der Rohrleitungen oder Erdkabel ist ein Sandbett zu erstellen.
Nach Fertigstellung der Leitungen ist der Graben zu verfüllen und zu verdichten Aushubtiefe bis 1,25 m Sohlbreite der Gräben bis 0,8 m, Bodenklasse 2 bis 5, überschüssige Bodenmasse laden und entsorgen.
Menge: 1,000 m³

**01.03.0030 Gräben für Entwässerung bis 2,00 m tiefe erstellen**
*** Bedarfsposition ohne GB
Erstellung, mit geeigneter Sicherung, von Gräben für Entwässerungsleitungen, Ausführung wie in Position 1.3.20 jedoch Aushubtiefe von 1,25 bis 2,00m.
Menge: 1,000 m³

**01.03.0040 Reparaturgrube bis 1,25 m tiefe erstellen**
*** Bedarfsposition ohne GB
Erstellung einer Reparaturgrube, Aushub seitlich lagern, nach Fertigstellung der Arbeiten verfüllen und verdichten Aushubtiefe bis 1,25 m Sohlabmessungen nach Bedarf, Bodenklasse 2 bis 5, überschüssige Bodenmasse laden und entsorgen.
Menge: 1,000 m³

**01.03.0050 Reparaturgrube bis 2,00 m tiefe erstellen**
*** Bedarfsposition ohne GB
Erstellung mit geeigneter Sicherung einer Reparaturgrube, Ausführung wie in Position 1.3.40 jedoch Aushubtiefe von 1,25 bis 2,00 m.
Menge: 1,000 m³

**01.03.0060 Reparaturgrube bis 3,00 m tiefe erstellen**
*** Bedarfsposition ohne GB
Erstellung mit geeigneter Sicherung einer Reparaturgrube, Ausführung wie in Position 1.3.40 jedoch Aushubtiefe von 2,00 bis 3,00 m.
Menge: 1,000 m³

**01.03.0070 Tragschicht aus Schotter ausbauen und entsorgen (Handarbeit)**
*** Bedarfsposition ohne GB
Unbrauchbare Trag- bzw. Frostschutzschicht lösen, laden, abfahren und entsorgen.

hier: für Handarbeit
Menge: 1,000 m³

**01.03.0080 Tragschicht aus Schotter ausbauen, entsorgen (Maschineneinsatz)**
*** Bedarfsposition ohne GB
Unbrauchbare Trag- bzw. Frostschutzschicht lösen, laden, abfahren und entsorgen.

hier: für Maschineneinsatz
Menge: 1,000 m³

**01.03.0090 Tragschicht aus Hochofenschlacke ausbauen, entsorgen(Handarbeit)**
*** Bedarfsposition ohne GB
Unbrauchbare Trag- bzw. Frostschutzschicht aus unsortierter Hochofenschlacke lösen, laden, abfahren, zu einer geeigneten Deponie fahren und entsorgen. Einschließlich Entsorgungsnachweis

hier: für Handarbeit
Menge: 1,000 m³

**01.03.0100 Tragschicht aus Hochofenschlacke ausbauen, entsorgen (Maschieneneinsatz)**
*** Bedarfsposition ohne GB
Unbrauchbare Trag- bzw. Frostschutzschicht aus unsortierter Hochofenschlacke lösen, laden, abfahren, zu einer geeigneten Deponie fahren und entsorgen. Einschließlich Entsorgungsnachweis

hier: für Maschineneinsatz
Menge: 1,000 m³

**01.03.0110 Oberboden lösen**
*** Bedarfsposition ohne GB
Oberboden flächig lösen, Bodenaushub auf Baustelle zwischenlagern, Aushubtiefe bis 0,5 m Sohlabmessungen nach Bedarf, Bodenklasse 1 bis 3.
Menge: 1,000 m³

**01.03.0120 Pflanz- und Rasenfläche lösen**
*** Bedarfsposition ohne GB
Pflanz- und Rasenflächen einschl. oberste Boden- und Wurzelschicht abschälen (bis 10cm), Boden- und Pflanzmassen auf Baustelle zwischenlagern.
Menge: 1,000 m³

**01.03.0130 Bodenmaterial entsorgen**
*** Bedarfsposition ohne GB
Auf Mieten zwischengelagertes Bodenmaterial, das nicht innerhalb der Baustelle verteilt werden kann, laden und entsorgen.
Menge: 1,000 m³

**01.03.0140 Bodenmaterial liefern und einbringen**
*** Bedarfsposition ohne GB
Bodenmaterial liefern, einbringen und verdichten. Zum Verfüllen bzw Schliessen von z.B. Rattenlöcher.
Menge: 1,000 Stk

**01.03.0150 Oberboden liefern und einbringen**
*** Bedarfsposition ohne GB
Oberboden liefern und entsprechend den Anschlusshöhen des Geländes einbringen.
Menge: 1,000 m³

#### Abschnitt 01.07 Rohrleitungen

*Hinweis: Vorbemerkung zu Rohrleitungen und Grundstücksentwässerung*
Vorbemerkung zu Rohrleitungen und Grundstücksentwässerung

Die hier anzubietenen Arbeiten dienen lediglich für Reparaturarbeiten im Bestand oder zur Ergänzung der bestehenden Grundstücksentwässerung. Somit sind Rohrlängen von max. 10 Meter im Mittel zu entwarten.

**01.07.0010 Entwässerungsgräben Sandbett erstellen**
*** Bedarfsposition ohne GB
Boden in vorher erstellten Gräben für Entwässerungsleitungen profilgerecht herstellen, Sohle verdichten, Sandeinbettung für Rohre herstellen, nach Fertigstellung der Leitungen diese mit dem Aushub überdecken.
Menge: 1,000 m

**01.07.0020 Rohrleitungen DN/OD 110 verlegen**
*** Bedarfsposition ohne GB
Rohrleitungen aus PVC hart (KG-Rohr), mit Steckmuffe, fachgerecht verlegen in vorher erstellten Gräben in Sandbett, Rohre gerade DN/OD 110.
Menge: 1,000 m

**01.07.0030 Rohrleitungen DN/OD 160 verlegen**
*** Bedarfsposition ohne GB
Rohrleitungen aus PVC hart (KG-Rohr), mit Steckmuffe, fachgerecht verlegen in vorher erstellten Gräben in Sandbett, Rohre gerade DN/OD 160.
Menge: 1,000 m

**01.07.0040 Formstücke DN/OD 110 verlegen -als Zulage-**
*** Bedarfsposition ohne GB
Zulage für Formstücke aller Art für Rohrleitungen zu den Vorpositinen Position DN/OD 110
Menge: 1,000 St

**01.07.0050 Formstücke DN/OD 160 verlegen -als Zulage-**
*** Bedarfsposition ohne GB
Zulage für Formstücke aller Art für Rohrleitungen zu den Vorpositinen Position DN/OD 160
Menge: 1,000 St

**01.07.0060 Anschluss an Entwässerungsrinne erstellen**
*** Bedarfsposition ohne GB
Anschluss an Entwässerungsrinne in DN/OD 110 oder DN/OD 160, aus PVC hart, einschl. aller Formstücke fachgerecht erstellen.
Menge: 1,000 St

**01.07.0070 Anschluss an Bodeneinlauf DN/OD 110 erstellen**
*** Bedarfsposition ohne GB
Anschluss an Bodenablauf mit Muffe für PVC Rohre in DN/OD 110, aus PVC hart, einschl. aller Formstücke fachgerecht erstellen.
Menge: 1,000 St

**01.07.0080 Anschluss an Bodeneinlauf DN/OD 160 erstellen**
*** Bedarfsposition ohne GB
Anschluss an Ablauf mit Steckmuffe DN/OD 160, aus PVC hart, einschl. aller Formstücke fachgerecht erstellen.
Menge: 1,000 St

**01.07.0090 Anschluss an Dachentwässerung erstellen**
*** Bedarfsposition ohne GB
Anschluss für Dachentwässerung zur Aufnahme von Fallrohren aller Art, aus PVC hart, einschl. aller Formstücke fachgerecht erstellen.
Menge: 1,000 St

**01.07.0100 Anschluss an Kanal erstellen**
*** Bedarfsposition ohne GB
Anschluss der Rohrleitungen aus PVC hart, in DN/OD110 und DN/OD 160 an Kanal-, Steinzeugleitungen oder Schacht einschl. aller Formstücke fachgerecht erstellen. Kanal-, Steinzeug- oder Schachtmuffe ist vorhanden.
Menge: 1,000 St

#### Abschnitt 01.08 Grundstücksentwässerung (Linienentwässerung)

**01.08.0010 Entwässerungsrinne für Gehwege erstellen**
*** Bedarfsposition ohne GB
Entwässerungsrinne aus Polymerbeton für Geh- und Radwege, Wasserspiegelgefälle, NW 110, Einzellänge = 100/50 cm,
B = 13 cm, H = 15 cm, bestehend aus Rinnenstück, Stegrost verzinkt, Arretierung für Stegrost, mind. 2 St./m, einschl. aller notwendigen Kleinteile liefern und höhengerecht auf mind.
10 cm Beton C 16/20 mit beidseitiger Rückenstütze C 16/20, Breite 10 cm, einsetzen, einschl. Verfüllen und Verdichten der Anschlussflächen.
Menge: 1,000 m

**01.08.0020 Stirnwand für Gehwege erstellen**
*** Bedarfsposition ohne GB
Stirnwand ohne Anschlussstutzen für Grundleitungen zu den Entwässerungrinnen der Gehwege einseitig einsetzen.
Menge: 1,000 St

**01.08.0030 Grundleitungsstirnwand für Gehwege erstellen**
*** Bedarfsposition ohne GB
Stirnwand mit Anschlussstutzen für Grundleitungen zu den Entwässerungrinnen der Gehwege einseitig einsetzen.
Menge: 1,000 St

**01.08.0040 Entwässerungsrinne für Fahrwege erstellen**
*** Bedarfsposition ohne GB
Entwässerungsrinne aus Polymerbeton für einspurige befahrbare Wege mit PKW, Wasserspiegelgefälle
Einzellänge = 100/50 cm, B = 13 cm, H = 15 cm, bestehend aus Rinnenstück, Rost aus Gusseisen, Arretierung für Gussrost, mind. 2 St./m, einschl. aller notwendigen Kleinteile liefern und höhengerecht auf mind. 15 cm Beton C 16/20 mit beidseitiger Rückenstütze C 16/20, Breite 10 cm, einsetzen, einschl. Verfüllen und Verdichten der Anschlussflächen. Maximale Länge der Kastenrinne inkl. Einlaufkasten.
Menge: 1,000 m

**01.08.0050 Stirnwand für Fahrwege erstellen**
*** Bedarfsposition ohne GB
Fahrwege ohne Anschlussstutzen für Grundleitungen zu den Entwässerungrinnen der Fahrwege einseitig einsetzen.
Menge: 1,000 St

**01.08.0060 Einlaufkasten für Fahrwege erstellen**
*** Bedarfsposition ohne GB
Einlaufkasten passend zur Entwässerungsrinne für Fahrwege, Baulänge 50 cm, mit Eimer, Stahl verzinkt, Gussrost wie Kastenrinne inkl. Arretierung und Auslaufstutzen DN/OD 110, liefern und höhengerecht inkl. aller notwendigen Boden- und Betonarbeiten einsetzen.
Menge: 1,000 St

**01.08.0070 Entwässerungsrinnen Stegroste verzinkt erneuern**
*** Bedarfsposition ohne GB
Stegroste Stahl verzinkt für Entwässerungsrinne liefern und erbauen. Gegebenenfalls anpassen.
Menge: 1,000 m

**01.08.0080 Entwässerungsrinnen Stegroste Gusseisen erneuern**
*** Bedarfsposition ohne GB
Stegroste Gusseisen für Entwässerungsrinne liefern und erbauen. Gegebenenfalls anpassen.
Menge: 1,000 m

#### Abschnitt 01.09 Grundstücksentwässerung (Punktentwässerung)

**01.09.0010 Ablauf für Gehwege erstellen**
*** Bedarfsposition ohne GB
Ablaufkombination (Beton-Hofablauf) für Geh- und Radwege ohne Geruchsverschluss, bestehend aus Aufsatz mit Rahmen und Rost, 300 X300 mm, Eimerauflage, Auflagenring, Eimer, Stahl  verzinkt, kurzem Schaft, Boden mit Muffen für PVC-Rohre DN 110, in vorhandenen Graben auf Magerbeton setzen, Bauraum lagenweise verfüllen und sorgfältig verdichten.
Menge: 1,000 St

**01.09.0020 Ablauf für PKW Fahrwege erstellen**
*** Bedarfsposition ohne GB
Ablaufkombination (Beton-Hofablauf) für einspurige Fahrwege und Parkplatzflächen mit PKW ohne Geruchsverschluss, bestehend aus Aufsatz mit Rahmen und Rost, 300 X 300 mm, Eimerauflage, Auflagenring, Eimer, Stahl  verzinkt, kurzem Schaft, Boden mit Muffen für PVC-Rohre DN 110, in vorhandenen Graben auf Magerbeton setzen, Bauraum lagenweise verfüllen und sorgfältig verdichten.
Menge: 1,000 St

**01.09.0030 Ablauf für LKW Fahrwege erstellen**
*** Bedarfsposition ohne GB
Ablaufkombination (Straßenablauf) ohne Geruchsverschluss für mehrspurige Fahrwege und Parkplatzflächen mit wenig LKW Anteil, Betonteile nach DIN 4052, bestehend aus Aufsatz DIN 19584, 300 X 500 mm mit Rahmen und Eimerauflage, Auflagenring, Eimer Stahl verzinkt, langem Schaft, Boden mit Steckmuffe L DN 160, in vorhandenen Graben auf Magerbeton setzen, inkl. notwendiger Erweiterung des Grabens für den Bauraum und lagenweise verfüllen und sorgfältig verdichten.
Menge: 1,000 St

**01.09.0040 Aufsatz für Gehweg erneuern**
*** Bedarfsposition ohne GB
Beschädigten Aufsatz für Abläufe für Geh- und Radwege bestehend aus Aufsatz mit Rahmen und Rost, 300 X 300 mm, Eimerauflage, Auflagenring ersetzen.
Menge: 1,000 St

**01.09.0050 Aufsatz für PKW Fahrwege erneuern**
*** Bedarfsposition ohne GB
Beschädigten Aufsatz für Abläufe für einspurige Fahrwege und Parkplatzflächen mit PKW bestehend aus Aufsatz mit Rahmen und Rost, 300 X300 mm, Eimerauflage, Auflagenring ersetzen.
Menge: 1,000 St

**01.09.0060 Aufsatz für LKW Fahrwege erneuern**
*** Bedarfsposition ohne GB
Beschädigten Aufsatz aus für Abläufe für mehrspurige Fahrwege und Parkplatzflächen mit wenigen LKW Anteil bestehend aus Aufsatz, 300X500 mm mit Rahmen und Eimerauflage, Auflagenring, ersetzen.
Menge: 1,000 St

**01.09.0070 Schmutzfangeimer für kurzen Schaft erneuern**
*** Bedarfsposition ohne GB
Beschädigter Schmutzfangeimer (kurz Schaft) aus den Vorpositionen ersetzen.
Menge: 1,000 St

**01.09.0080 Schmutzfangeimer für langen Schaft erneuern**
*** Bedarfsposition ohne GB
Beschädigter Schmutzfangeimer (lang Schaft) aus den Vorpositionen ersetzen.
Menge: 1,000 St

#### Abschnitt 01.10 Wegebau und Spielflächen

*Hinweis: Hinweis zu den folgenden Positionen*
Die Prüfung der ausreichenden Festigkeit des Erdreiches eingebrachten Tragschichten wird nicht gesondert vergütet.

**01.10.0010 Tragschicht für gelegentlichen LKW Verkehr einbringen**
*** Bedarfsposition ohne GB
Kombinierte Frostschutztragschicht als Kies- oder Schotterschicht für gelegentlichen LKW Verkehr einschl. Feinplanum liefern und herstellen.
Menge: 1,000 m²

**01.10.0020 Tragschicht für PKW Verkehr einbringen**
*** Bedarfsposition ohne GB
Kombinierte Frostschutztragschicht als Kies- oder Schotterschicht für PKW Verkehr einschl. Feinplanum liefern und herstellen.
Menge: 1,000 m²

**01.10.0030 Tragschicht für Gehwege einbringen**
*** Bedarfsposition ohne GB
Kombinierte Frostschutztragschicht als Kies- oder Schotterschicht für Geh- und Radwege einschl. Feinplanum liefern und herstellen.
Menge: 1,000 m²

**01.10.0040 Tragschicht aus Beton einbringen**
*** Bedarfsposition ohne GB
Tragschicht aus Beton C16/20 für Hauseingänge, Terrassen, Podeste und Einfahrten. Dicke der Schicht min. 10 cm, einschl. Schalung für Tragschicht und Aussparungen, sowie Herstellen von Dehnungsfugen.
Menge: 1,000 m²

**01.10.0050 Tragschicht ausbessern, Wurzelbereich**
*** Bedarfsposition ohne GB
Von Baum- und Strauchwurzeln gestörten Trag- und Frostschutzschicht lösen, laden, abfahren, und entsorgen. Wurzeln fachgerecht kürzen, Trag- und Frostschutzschicht lagenweise einbringen, verdichten und Feinplanum herstellen.
Menge: 1,000 m³

**01.10.0060 Betonsteinpflaster wiedereinbringen oder Neuerstellung**
*** Bedarfsposition ohne GB
Zwischengelagerten Wegebelag aus Betonpflasterstein aller Art als Verbundpflaster, auf geeignetem Bettungsmaterial 0/2, Stärke 4 cm, verlegen und  mit geeignetem Fugenmaterial verfugen.
Menge: 1,000 m²

**01.10.0070 Betonsteinpflaster liefern -als Zulage-**
*** Bedarfsposition ohne GB
Zulage zur Vorposition für die Lieferung neuer Betonpflastersteine 20/10/8, gefast, Farbe gemäß Bestand.
Menge: 1,000 St

**01.10.0080 Betonsteinpflaster Zuschnitt**
*** Bedarfsposition ohne GB
Betonsteinpflaster durch Zuschnitt an die Einfassungen, Einbauten, etc. anpassen.
Menge: 1,000 m

**01.10.0090 Betonplatten wiedereinbringen oder Neuerstellung**
*** Bedarfsposition ohne GB
Zwischengelagerten Wegebelag aus Betonplatten aller Art, auf geeignetem Bettungsmaterial 0/2, Stärke 4 cm, verlegen und  mit geeignetem Fugenmaterial verfugen.
Menge: 1,000 m²

**01.10.0100 Betonplatten liefern -als Zulage-**
*** Bedarfsposition ohne GB
Zulage zur Vorposition für die Lieferung neuer Betonplatten aller Art.
Menge: 1,000 m²

**01.10.0110 Betonsteinplatten Zuschnitt**
*** Bedarfsposition ohne GB
Betonsteinplatten durch Zuschnitt an die Einfassungen, Einbauten, etc. anpassen.
Menge: 1,000 m

**01.10.0120 Natursteinbelag wiedereinbringen**
*** Bedarfsposition ohne GB
Zwischengelagerter Natursteinbelag aller Art, auf geeignetem Bettungsmaterial 0/2, Stärke 4 cm, verlegen und  mit geeignetem Fugenmaterial verfugen.
Menge: 1,000 m²

**01.10.0130 Natursteinbelag Anpassung**
*** Bedarfsposition ohne GB
Natursteinbelag an die Einfassungen, Einbauten, etc. anpassen.
Menge: 1,000 m

**01.10.0140 Asphaltbeläge kleiner 0,25 qm schließen**
*** Bedarfsposition ohne GB
Schlaglöcher < 0,25 qm Asphaltwegen mit Reparaturasphalt einschl. aller notwendigen Nebenarbeiten und Entsorgung anfallenden Abfallstoffe schließen. Gussasphalt 0/8 mm Schichtdicke mindestens 2,5 cm Bindemittel Bitumen B 65 und Trinidad-Epure Edelsplitt, Brechsand, Natursand, Kalksteinfüller, Einbau von Hand.
Menge: 1,000 St

**01.10.0150 Asphaltbeläge größer 0,25 qm schließen**
*** Bedarfsposition ohne GB
Schlaglöcher > 0,25 qm Asphaltwegen mit Reparatursasphalt einschl. aller notwendigen Nebenarbeiten und Entsorgung anfallenden Abfallstoffe schließen. Gussasphalt 0/8 mm Schichtdicke mindestens 2,5 cm Bindemittel Bitumen B 65 und Trinidad-Epure Edelsplitt, Brechsand, Natursand, Kalksteinfüller, Einbau von Hand. Die Vergütung erfolgt nach Menge des verarbeitete Materials.
Menge: 1,000 kg

**01.10.0160 Blockstufe herstellen**
*** Bedarfsposition ohne GB
Blockstufen aus Beton (15/35/100cm) Farbe grau. Stufenlänge nach Angabe des AG, Stufe mit einer Bettung C 16/20, Stärke 20 cm, liefern und inklusive Zuschnitt einbauen als Stufenanlage mit bis zu 3 Stufen. Die Vergütung erfolgt nach lfm Stufe.
Menge: 1,000 m

**01.10.0170 Blockstufe von gepflasterten Wegen reparieren**
*** Bedarfsposition ohne GB
Beton- oder Natursteinblockstufen aufnehmen, zwischenlagern, Untergrund glätten, ggf. auffüllen und verdichten, in Betonfundament C 16/20 einschl. aller notwendigen Fug-, Nebenarbeiten und Anbindung des Wegebelages aus Betonpflaster, Verbundpflaster oder Betonplatten.
Menge: 1,000 m

**01.10.0180 Blockstufe per Hand herstellen -als Zulage-**
*** Bedarfsposition ohne GB
Zulage zur den Vorpositionen der Blockstufen für den Transport und Einbau von Hand.
Menge: 1,000 m

**01.10.0190 Betonblockstufe liefern -als Zulage-**
*** Bedarfsposition ohne GB
Zulage zu den Vorpositionen für die Lieferung und Entsorgung beschädigter Betonblockstufen aller Art.
Menge: 1,000 m

**01.10.0200 Läuferschicht herstellen**
*** Bedarfsposition ohne GB
Ausbildung der Wegekanten für Geh- und Radwege als Läuferschicht aus Betonpflasterstein 20/10/8 cm,
Farbe: nach Wahl, gefast, Bettung Beton C 16/20 mit einseitiger Rückenstütze setzen. Die Ausbildung von Bögen wird nicht gesondert vergütet.
Menge: 1,000 m

**01.10.0210 Kantenstein, befahrbar erstellen/erneuern**
*** Bedarfsposition ohne GB
Kantensteine an befahrbaren Wegen und Parkplätzen aus Beton aufnehmen, zwischenlagern, Betonfundament abbrechen, Alternativ ausschachten für das Setzen neuer Kantensteine, Untergrund glätten, ggf. auffüllen und verdichten und anschließend Kantenstein in Betonfundament C 16/20 rückbauen/ einbauen einschl. aller notwendigen Fug-, Schnitt- und Nebenarbeiten.
Menge: 1,000 m

**01.10.0220 Kantenstein für Gehwege erstellen/erneuern**
*** Bedarfsposition ohne GB
Kantensteine an Geh- und Radwegen aus Beton aufnehmen, zwischenlagern, Betonfundament abbrechen, Alternativ ausschachten für das Setzen neuer Kantensteine,  Untergrund glätten, ggf. auffüllen und verdichten und anschließend Kantenstein in Betung C 16/20 rückbauen/ einbauen einschl. aller notwendigen Fug-, Schnitt- und Nebenarbeiten.
Menge: 1,000 m

**01.10.0230 Kantenstein liefern -als Zulage-**
*** Bedarfsposition ohne GB
Zulage zu den Vorpositionen für die Lieferung neuer und Entsorgung beschädigter Kantensteine.
Menge: 1,000 m

**01.10.0240 Hochbordsteine herstellen**
*** Bedarfsposition ohne GB
Ausbildung der Wegekanten zu Straßen bei erneuerten befahrbaren Wegen und Parkplätzen mit Hochbordsteinen nach liefern und gleichzeitig mit Rinnenbahn auf ein gemeinsames Beton-Fundament der Güteklasse C 16/20 fachgerecht einschl. aller Erd- und Passarbeiten am Flächenbelag einbauen. Format: 12/15 x 25 x 100cm, Farbe: grau, Basalt 1A durchgehend. Bis zu einem r=20m sind Kurvensteine zu verwenden. Eine besondere Vergütung der Kurven- und Einfahrtsteine erfolgt nicht.
Menge: 1,000 m

**01.10.0250 Flachbordstein herstellen**
*** Bedarfsposition ohne GB
Ausbildung der Wegekanten zu Straßen bei erneuerten befahrbaren Wegen und Parkplätzen mit Flachbordsteinen liefern und gleichzeitig mit Rinnenbahn auf ein gemeinsames Beton-Fundament der Güteklasse C 16/20 fachgerecht einschl. aller Erd- und Passarbeiten am Flächenbelag einbauen. Format: 20 x 20 x 100cm, Farbe: grau, Basaltvorsatz 1B. Bis zu einem r=20m sind Kurvensteine zu verwenden. Eine besondere Vergütung der Kurven- und Einfahrtsteine erfolgt nicht.
Menge: 1,000 m

**01.10.0260 Wassergebundene Wegedecke reparieren**
*** Bedarfsposition ohne GB
Vorhandene Wassergebundene Wegdecke anrauen, Fehlstellen ebnen, Deckschichtmaterial 0-8; frostbeständig, mit Prüfzeugnis gem. FLL “Planung, Bau und Pflege von wassergebunden Wegen“.
Im feuchten Zustand gleichmäßig und profilgerecht aufbringen, verdichten (Mindestdicke im verdichteten Zustand 4 cm).
Menge: 1,000 m²

**01.10.0270 Wassergebundene Wegedecke herstellen**
*** Bedarfsposition ohne GB
Wassergebundene Wegdecke aus Deckschichtmaterial 0-8; frostbeständig, mit Prüfzeugnis gem. FLL “Planung, Bau und Pflege von wassergebunden Wegen“.
Im feuchten Zustand gleichmäßig und profilgerecht aufbringen, verdichten (Mindestdicke im verdichteten Zustand 4 cm).
Menge: 1,000 m²

**01.10.0280 Schotterrasen herstellen**
*** Bedarfsposition ohne GB
Vegetationstragschicht für Schotterrasen der Körnungen 0/16 bis 0/45 für Regelbauweisen SR1 bis SR 2 herstellen aus HKS-Baustoffgemisch; Einbau nach Anforderungen gem. FLL
Rasenansaat auf Schotterrasenflächen mit Regelsaatgutmischung Landschaftsrasen -
Trockenlagen ohne Kräuter RSM 7.2.1 / FLL
in einem Arbeitsgang Saatgutmenge 20 g/m
Menge: 1,000 m²

**01.10.0290 Fallschutz aus Sand nachfüllen**
*** Bedarfsposition ohne GB
Sand ohne schluffige, bzw. tonige Anteile, gewaschen, Korngröße 0,2 / 2 mm als Fallschutz unter Spielgeräten liefern, nachfüllen und gleichmäßig verteilen. Höhenvorgaben gemäß DIN EN beachten.
Menge: 1,000 m³

**01.10.0300 Fallschutz aus Rindenmulch nachfüllen**
*** Bedarfsposition ohne GB
Rindenmulch, zerkleinerte Rinde von Nadelhölzern, Korngröße 20 / 80 mm als Fallschutz unter Spielgeräten liefern, nachfüllen und gleichmäßig verteilen. Höhenvorgaben gemäß DIN EN beachten.
Menge: 1,000 m³

**01.10.0310 Wegeflächen reinigen**
*** Bedarfsposition ohne GB
Wegefläche aller Art mittels Hochdruckreiniger von sonstigen Verunreinigungen säubern
Menge: 1,000 m²

**01.10.0320 Stellplatzmarkierung**
*** Bedarfsposition ohne GB
Parkflächen nach Vorgaben des AN mit geeigneter, dauerhaft beständigen Farbe kennzeichnen. (Linien, Nummerierungen,etc.) Abgerechnente wird die abgewickelte Fläche.
Farbe nach Wahl des AN.
Menge: 1,000 m
